# Revestiment exterior amb peces de gran format de gres esmaltat. Col·locació en capa fina

- Propietat de l'arxiu: CYPE INGENIEROS, S.A.
- Format: FIEBDC-3/2002
- Divisa: EUR
- Costos indirectes: 3.00 %
- IVA: 21.00 %

## R Revestiments i extradossats

### RA De peces rígides en paraments verticals

#### RAA De gres esmaltat

**RAA062** m² Revestiment exterior amb peces de gran format de gres esmaltat. Col·locació en capa fina.
Revestiment exterior amb peces de gran format de gres esmaltat, de 200x400 mm, gamma mitja, capacitat d'absorció d'aigua E<3%, grup BIb, segons UNE-EN 14411. SUPORT: parament de formigó, vertical. COL·LOCACIÓ: en capa fina mitjançant doble encolat amb adhesiu cimentós millorat, C2 TE S1, segons UNE-EN 12004, deformable, amb lliscament reduït i temps obert ampliat i grapes d'ancoratge Grapa Omega Vista i Grapa Arranque Vista de 15 mm d'amplada "PEYGRAN", d'acer inoxidable AISI 316, acabat natural, per a sistema de fixació vista, REJUNTAT: amb morter de junts cimentós millorat, amb absorció d'aigua reduïda i resistència elevada a l'abrasió tipus CG 2 W A, color blanc, en junts de 8 mm d'espessor. Inclús creuetes de PVC.
Criteri de valoració econòmica: El preu no inclou les peces especials ni la resolució de punts singulars.
Inclou: Preparació de la superfície suport. Replanteig dels nivells, de la disposició de peces i dels junts. Tall i encaixonat de les peces. Preparació i aplicació del material de col·locació. Formació de juntes de moviment. Col·locació de les peces. Subjecció definitiva del revestiment amb ancoratges mecànics. Rejuntat. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcp100f | kg | Adhesiu cimentós millorat, C2 TE S1, segons UNE-EN 12004, deformable, amb lliscament reduït i temps obert ampliat, color blanc, a base de ciment d'alta resistència, àrids seleccionats, additius i resines sintètiques, per a la col·locació en capa fina de tot tipus de peces ceràmiques en paraments verticals interiors i exteriors i paviments interiors i exteriors. (material) | 8.000 | 0.69 | 5.52 |
| mt19pey110dea | U | Kit de grapes d'ancoratge Grapa Omega Vista i Grapa Arranque Vista de 15 mm d'amplada "PEYGRAN", d'acer inoxidable AISI 316, acabat natural, tacs de niló i cargols d'acer inoxidable A2, per a sistema de fixació vista de revestiments exteriors ceràmics, amb junts de 8 mm d'espessor. (material) | 8.330 | 0.46 | 3.83 |
| mt19abe100cib | m² | Peces de gran format de gres esmaltat, de 200x400 mm, gamma mitja, capacitat d'absorció d'aigua E<3%, grup BIb, segons UNE-EN 14411. (material) | 1.050 | 15.37 | 16.14 |
| mt09mcp020bB | kg | Morter de junts cimentós millorat, amb absorció d'aigua reduïda i resistència elevada a l'abrasió, tipus CG2 W A, segons UNE-EN 13888, color blanc, per junts de 2 a 15 mm, a base de ciment d'alta resistència, àrids seleccionats, additius especials i pigments, amb efecte antifloridura, antiverdet i preventiu de les eflorescències, hidrorepel·lent, especial per a rejuntat de tot tipus de peces ceràmiques i pedres naturals en zones de proliferació de microorganismes. (material) | 0.500 | 1.46 | 0.73 |
| mt18acc100a | U | Kit de creuetes de PVC per garantir un gruix dels junts entre peces d'entre 1 i 20 mm, en revestiments i paviments ceràmics. (material) | 0.250 | 2.40 | 0.60 |
| op00sie030 |  | Serra de disc de diamant, per a taula de treball, de tall humit. | 1.000 | 0.00 | 0.00 |
| op00amo010 |  | Mola o radial. | 1.000 | 0.00 | 0.00 |
| op00tal010 |  | Trepant. | 1.000 | 0.00 | 0.00 |
| mo024 | h | Oficial 1ª enrajolador. (mà d'obra) | 1.081 | 28.42 | 30.72 |
| mo062 | h | Ajudant enrajolador. (mà d'obra) | 1.081 | 25.28 | 27.33 |
| % | % | Costos directes complementaris | 2 % | 84.87 | 1.70 |
|  |  | Costos directes |  |  | 86.57 |
