# Tarima de compòsit (WPC)

- Propietat de l'arxiu: CYPE Ingenieros S.A.
- Format: FIEBDC-3/2016
- Programa: Generador de preus de la construcció. CYPE Ingenieros, S.A.
- Data: 05/07/2024
- Divisa: EUR
- Costos indirectes: 3 %
- IVA: 21 %

## M Ferms i paviments urbans

### MP Paviments urbans

#### MPJ De compòsit

**MPJ010** m² Tarima de compòsit (WPC).
Tarima formada per taules massisses de compòsit (WPC) amb fibres de fusta i polietilè, de 20x127x2440 mm, una cara vista amb textura de fusta, fixades mitjançant el sistema de fixació oculta, sobre llistons de PVC de 50x45 mm, separades entre elles 300 mm i recolzats sobre suports regulables model SP "PEYGRAN", de polipropilè, amb base circular, per a altures entre 37 i 50 mm. Inclús clips i cargols d'acer inoxidable per a subjecció dels posts a els llistons d'empostissar i massilla de poliuretà per a fixació dels suports regulables a la superfície suport.
Inclou: Replanteig i anivellació dels suports. Aplicació de la massilla. Col·locació de les llates d'empostissar sobre els suports. Col·locació de les taules de la primera filada. Fixació d'una filada de clips sobre la llata d'empostissar. Presentació de les taules de la segona filada. Encaix dels clips entre les taules. Col·locació i fixació de les successives filades.
Criteri d'amidament de projecte: Superfície útil, mesura segons documentació gràfica de Projecte. No s'ha incrementat l'amidament per trencaments i retallades, ja que en la descomposició s'ha considerat un 5% més de peces.
Criteri de mesura d'obra: Es mesurarà la superfície realment executada segons especificacions de Projecte.

| Codi | Ut | Descripció | Rendiment | Preu | Import |
|---|---|---|---|---|---|
| mt18pey010aaa | U | Suport regulable model SP "PEYGRAN", de polipropilè, amb addició de càrrega mineral, de color negre, amb 1000 kg de capacitat mecànica a compressió, i base circular, per a altures entre 37 i 50 mm, de cap pla, i clip per a fixació d'el llistó; imputrescible, resistent a ambients marins, a clorurs i a detergents domèstics. (material) | 7 | 1.03 | 7.210 |
| mt15sja140a | U | Cartutx de massilla elàstica monocomponent a base de poliuretà, de 310 cm³, d'elasticitat permanent i enduriment ràpid, color gris. (material) | 0.333 | 10.17 | 3.387 |
| mt18acc010a | m | Llistó de PVC de 50x45 mm, per a suport i fixació de les tarimes d'exterior. (material) | 3.5 | 3.91 | 13.685 |
| mt18fmp010a | m² | Taules massisses de compòsit (WPC) amb fibres de fusta i polietilè, de 20x127x2440 mm, una cara vista amb textura de fusta i ranures laterals, segons UNE-EN 15534-4. (material) | 1.05 | 57.66 | 60.543 |
| mt18acc020 | U | Kit d'encaix per a tarima exterior, compost per clip d'acer inoxidable, en forma d'omega, per a l'acoblament dels posts, i cargol d'acer inoxidable, per a fixació del clip a la llata d'empostissar. (material) | 20 | 0.35 | 7.000 |
| mo017 | h | Oficial 1ª fuster. (mà d'obra) | 0.659 | 28.92 | 19.058 |
| mo058 | h | Ajudant fuster. (mà d'obra) | 0.659 | 25.48 | 16.791 |
| % | % | Costos directes complementaris | 2 % | 127.674 | 2.553 |
|  |  | Costos directes |  |  | 130.227 |

Residus:
- col·locació: mt15sja140a; factor de residu 0.03
- col·locació: mt18acc010a Llistó de PVC de 50x45 mm, per a suport i fixació de les tarimes d'exterior; factor de residu 0.08
- col·locació: mt18fmp010a; factor de residu 0.007
- col·locació: mt18acc020; factor de residu 0.00415

## Recursos

**mt18pey010aaa** U Suport regulable model SP "PEYGRAN"
Dades tècniques: Cost energètic 13.118 MJ; Emissió de CO2 0.711 kg
Residus:
- embalatge: re150101 Envasos de paper i cartró. (component de residu); rendiment 0.072 kg; Codi LER 15 01 01; Massa de l'element 1 kg; Volum 0.001333 m3

**mt15sja140a** U Cartutx de massilla elàstica monocomponent a base de poliuretà
Dades tècniques: Cost energètic 75.606 MJ; Emissió de CO2 3.692 kg; Codi LER 17 09 04; Massa de l'element 0.39 kg; Volum 0.00026 m3
Residus:
- embalatge: re170203 Plàstic. (component de residu); rendiment 0.2 kg; Codi LER 17 02 03; Massa de l'element 1 kg; Volum 0.001667 m3

**mt18acc010a** m Llistó de PVC de 50x45 mm, per a suport i fixació de les tarimes d'exterior
Dades tècniques: Cost energètic 226.658 MJ; Emissió de CO2 4.459 kg; Codi LER 17 02 03; Massa de l'element 3.1 kg; Volum 0.005167 m3
Residus:
- embalatge: re150101 Envasos de paper i cartró; rendiment 0.018 kg
- embalatge: re170201 Fusta. (component de residu); rendiment 0.052 kg; Codi LER 17 02 01; Massa de l'element 1 kg; Volum 0.000909 m3
- embalatge: re170203 Plàstic; rendiment 0.003 kg

**mt18fmp010a** m² Taules massisses de compòsit (WPC) amb fibres de fusta i polietilè
Dades tècniques: Cost energètic 739.909 MJ; Emissió de CO2 33.898 kg; Codi LER 17 02 01; Massa de l'element 28.8 kg; Volum 0.026182 m3
Residus:
- embalatge: re170203 Plàstic; rendiment 0.042 kg

**mt18acc020** U Kit d'encaix per a tarima exterior
Dades tècniques: Cost energètic 0.971 MJ; Emissió de CO2 0.142 kg; Codi LER 17 04 05; Massa de l'element 0.02 kg; Volum 0.00001 m3
Residus:
- embalatge: re150101 Envasos de paper i cartró; rendiment 0.001 kg
