# Revestiment interior amb peces de pedra natural. Col·locació en capa fina amb grapes d'ancoratge

- Propietat de l'arxiu: CYPE INGENIEROS, S.A.
- Format: FIEBDC-3/2002
- Divisa: EUR
- Costos indirectes: 3.00 %
- IVA: 21.00 %

## R Revestiments i extradossats

### RA De peces rígides en paraments verticals

#### RAP De pedra natural

**RAP130** m² Revestiment interior amb peces de pedra natural. Col·locació en capa fina amb grapes d'ancoratge.
Revestiment interior amb peces de granit, procedent d'Espanya, Albar, 40x40x2 cm, acabat polit. SUPORT: parament de fàbrica de peces amb buits, vertical, de fins 3 m d'altura. COL·LOCACIÓ: en capa fina amb adhesiu cimentós millorat, C2 TE, segons UNE-EN 12004, amb lliscament reduït i temps obert ampliat i amb grapes model Grapa "Z" "PEYGRAN" embegudes a la fàbrica amb adhesiu cimentós. REJUNTAT: amb morter de junts cimentós millorat, amb absorció d'aigua reduïda i resistència elevada a l'abrasió tipus CG 2 W A, color blanc, en junts de 3 mm d'espessor. Inclús separadors de PVC, per a junts horitzontals.
Inclou: Preparació de la superfície suport. Replanteig dels nivells, de la disposició de peces i dels junts. Tall i encaixonat de les peces. Preparació i aplicació del material de col·locació. Formació de juntes de moviment. Col·locació de les peces. Rejuntat. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mcp100d | kg | Adhesiu cimentós millorat, C2 TE, segons UNE-EN 12004, amb lliscament reduït i temps obert ampliat, color blanc, a base de ciment d'alta resistència, àrids seleccionats, additius i resines sintètiques, per a la col·locació en capa fina de tot tipus de peces ceràmiques en paraments verticals interiors i paviments interiors i exteriors. (material) | 4.240 | 0.50 | 2.12 |
| mt18bgn010jaa | m² | Peces de granit, procedent d'Espanya, Albar, 40x40x2 cm, acabat polit, densitat 2650 kg/m³, segons UNE-EN 1936, resistència a compressió 100 MPa, segons UNE-EN 1926, resistència a flexió 11 MPa, segons UNE-EN 12372, absorció d'aigua per capil·laritat menor de 5 kg/m² min½, segons UNE-EN 1925, coeficient d'absorció d'aigua <= 0,3%, segons UNE-EN 13755, Euroclasse A1 de reacció al foc, segons Comisión 96/603/EC, càrrega de ruptura superior a 2,5 kN; segons UNE-EN 1469. (material) | 1.050 | 46.87 | 49.21 |
| mt18acc040a | U | Separadors de PVC, per a junts horitzontals a paraments de pedra natural. (material) | 8.000 | 0.02 | 0.16 |
| mt19pey030a | U | Grapa d'ancoratge, model Grapa "Z" "PEYGRAN", d'acer inoxidable AISI 316, acabat natural, per a fixació oculta de pezas de pedra natural en paraments verticals. (material) | 16.000 | 0.13 | 2.08 |
| mt09mcp020dB | kg | Morter de junts cimentós millorat, amb absorció d'aigua reduïda i resistència elevada a l'abrasió, tipus CG2 W A, segons UNE-EN 13888, color blanc, per junts de 2 a 20 mm, a base d'aglomerants especials, àrids seleccionats, additius especials, fibres, resines sintètiques i pigments, amb efecte antifloridura, antiverdet i preventiu de les eflorescències, hidrorepel·lent, de fraguat i enduriment ràpid, especial per a rejuntat de tot tipus de peces ceràmiques i pedres naturals en zones de proliferació de microorganismes. (material) | 0.510 | 2.72 | 1.39 |
| op00sie030 |  | Serra de disc de diamant, per a taula de treball, de tall humit. | 1.000 | 0.00 | 0.00 |
| op00tal010 |  | Trepant. | 1.000 | 0.00 | 0.00 |
| mo022 | h | Oficial 1ª col·locador de pedra natural. (mà d'obra) | 1.385 | 28.42 | 39.36 |
| mo060 | h | Ajudant col·locador de pedra natural. (mà d'obra) | 1.385 | 25.28 | 35.01 |
| % | % | Costos directes complementaris | 2 % | 129.33 | 2.59 |
|  |  | Costos directes |  |  | 131.92 |
