# Tarima de compòsit (WPC) per a exterior

- Propietat de l'arxiu: CYPE INGENIEROS, S.A.
- Format: FIEBDC-3/2002
- Divisa: EUR
- Costos indirectes: 3.00 %
- IVA: 21.00 %

## R Revestiments i extradossats

### RS Paviments

#### RSJ De compòsit

**RSJ010** m² Tarima de compòsit (WPC) per a exterior.
Tarima per a exterior, formada per taules massisses de compòsit (WPC) amb fibres de fusta i polietilè, de 20x127x2440 mm, una cara vista amb textura de fusta, fixades mitjançant el sistema de fixació oculta, sobre llistons de PVC de 50x45 mm, separades entre elles 300 mm i recolzats sobre suports regulables model SP "PEYGRAN", de polipropilè, amb base circular, per a altures entre 37 i 50 mm. Inclús clips i cargols d'acer inoxidable per a subjecció dels posts a les llates d'empostissar i massilla de poliuretà per a fixació dels suports regulables a la superfície suport.
Criteri de valoració econòmica: El preu no inclou el perfil per a acabat lateral.
Inclou: Replanteig i anivellació dels suports. Aplicació de la massilla. Col·locació de les llates d'empostissar sobre els suports. Col·locació de les taules de la primera filada. Fixació d'una filada de clips sobre la llata d'empostissar. Presentació de les taules de la segona filada. Encaix dels clips entre les taules. Col·locació i fixació de les successives filades.
Criteri d'amidament de projecte: Superfície útil, mesura segons documentació gràfica de Projecte. No s'ha incrementat l'amidament per trencaments i retallades, ja que en la descomposició s'ha considerat un 5% més de peces.
Criteri de mesura d'obra: Es mesurarà la superfície realment executada segons especificacions de Projecte.

| Codi | Ut | Descripció | Rendiment | Preu | Import |
|---|---|---|---|---|---|
| mt18pey010aaa | U | Suport regulable model SP "PEYGRAN", de polipropilè, amb addició de càrrega mineral, de color negre, amb 1000 kg de capacitat mecànica a compressió, i base circular, per a altures entre 37 i 50 mm, de cap pla, i clip per a fixació d'el llistó; imputrescible, resistent a ambients marins, a clorurs i a detergents domèstics. (material) | 7.000 | 1.01 | 7.07 |
| mt15sja140a | U | Cartutx de massilla elàstica monocomponent a base de poliuretà, de 310 cm³, d'elasticitat permanent i enduriment ràpid, color gris. (material) | 0.333 | 9.95 | 3.31 |
| mt18acc010a | m | Llistó de PVC de 50x45 mm, per a suport i fixació de les tarimes d'exterior. (material) | 3.500 | 3.83 | 13.41 |
| mt18fmp010a | m² | Taules massisses de compòsit (WPC) amb fibres de fusta i polietilè, de 20x127x2440 mm, una cara vista amb textura de fusta i ranures laterals, segons UNE-EN 15534-4. (material) | 1.050 | 56.44 | 59.26 |
| mt18acc020 | U | Kit d'encaix per a tarima exterior, compost per clip d'acer inoxidable, en forma d'omega, per a l'acoblament dels posts, i cargol d'acer inoxidable, per a fixació del clip a la llata d'empostissar. (material) | 20.000 | 0.34 | 6.80 |
| mo017 | h | Oficial 1ª fuster. (mà d'obra) | 0.599 | 28.92 | 17.32 |
| mo058 | h | Ajudant fuster. (mà d'obra) | 0.599 | 25.48 | 15.26 |
| % | % | Costos directes complementaris | 2 % | 122.43 | 2.45 |
|  |  | Costos directes |  |  | 124.88 |
