# Tarima de fusta per a exterior

- Propietat de l'arxiu: CYPE Ingenieros S.A.
- Format: FIEBDC-3/2016
- Programa: Generador de preus de la construcció. CYPE Ingenieros, S.A.
- Data: 04/07/2024
- Divisa: EUR
- Costos indirectes: 3 %
- IVA: 21 %

## R Revestiments i extradossats

### RS Paviments

#### RSM De fusta

**RSM022** m² Tarima de fusta per a exterior.
Tarima per a exterior, formada per taules de fusta massissa, de pi Suècia, de 21x95x1600/2400 mm, resistència al lliscament classe 3, segons CTE DB SU, fixades mitjançant el sistema de fixació oculta sobre llistons de fusta de pinastre (Pinus pinaster), tractada en autoclau, amb classe d'ús 4 segons UNE-EN 335 de 50x38 mm, separats 40 cm entre si i fixats al suport amb paletades de morter de ciment. Inclús clips i cargols d'acer inoxidable per a subjecció dels posts a les llates d'empostissar i peces especials.
Criteri de valoració econòmica: El preu no inclou la capa d'acabat.
Inclou: Replanteig, anivellació i fixació de les llates d'empostissar. Col·locació dels posts de la primera filada, fixats amb un punt de massilla elastomèrica de poliuretà. Fixació d'una filada de clips sobre la llata d'empostissar. Presentació de les taules de la segona filada. Encaix dels clips entre les taules. Col·locació i fixació de les successives filades.
Criteri d'amidament de projecte: Superfície útil, mesura segons documentació gràfica de Projecte. No s'ha incrementat l'amidament per trencaments i retallades, ja que en la descomposició s'ha considerat un 5% més de peces.
Criteri de mesura d'obra: Es mesurarà la superfície realment executada segons especificacions de Projecte.

| Codi | Ut | Descripció | Rendiment | Preu | Import |
|---|---|---|---|---|---|
| mt18mva015c | m | Llistó de 50x38 mm de secció, de fusta de pinastre (Pinus pinaster), tractada en autoclau, amb classe d'ús 4, segons UNE-EN 335, acabat raspallat, amb humitat inferior al 20%. (material) | 2.6 | 2.5 | 6.500 |
| mt08aaa010a | m³ | Aigua. (material) | 0.006 | 1.5 | 0.009 |
| mt09mif010ca | t | Morter industrial per a obra de paleta, de ciment, color gris, categoria M-5 (resistència a compressió 5 N/mm²), subministrat en sacs, segons UNE-EN 998-2. (material) | 0.006 | 53.48 | 0.321 |
| mt18mta030ij | m² | Taules de fusta massissa, de pi Suècia, de 21x95x1600/2400 mm, sense tractar, per a raspallat i aplicació d'un tractament protector i decoratiu en obra; resistència al lliscament classe 3, segons CTE DB SU; amb accessoris de muntatge. Segons UNE-EN 13810-1 i UNE-EN 14342 (material) | 1.05 | 22.73 | 23.867 |
| mt18mva021 | U | Accessoris de muntatge per a col·locació de tarima flotant amb clips. (material) | 1 | 2.15 | 2.150 |
| mt18acc020 | U | Kit d'encaix per a tarima exterior, compost per clip d'acer inoxidable, en forma d'omega, per a l'acoblament dels posts, i cargol d'acer inoxidable, per a fixació del clip a la llata d'empostissar. (material) | 25 | 0.34 | 8.500 |
| mo025 | h | Oficial 1ª instal·lador de paviments de fusta. (mà d'obra) | 0.712 | 28.42 | 20.235 |
| mo063 | h | Ajudant instal·lador de paviments de fusta. (mà d'obra) | 0.712 | 25.28 | 17.999 |
| % | % | Costos directes complementaris | 2 % | 79.581 | 1.592 |
|  |  | Costos directes |  |  | 81.173 |

Residus:
- col·locació: mt18mva015c; factor de residu 0.0133657
- col·locació: mt09mif010ca; factor de residu 0.0189
- col·locació: mt18mta030ij; factor de residu 0.014
- col·locació: mt18acc020; factor de residu 0.00415

## Recursos

**mt18mva015c** m Llistó de 50x38 mm de secció
Dades tècniques: Cost energètic 88.014 MJ; Emissió de CO2 -1.397 kg; Codi LER 17 02 01; Massa de l'element 1.05 kg; Volum 0.000955 m3
Residus:
- embalatge: re170203 Plàstic. (component de residu); rendiment 0.002 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic; rendiment 0.241 kg

**mt18mta030ij** m² Taules de fusta massissa
Dades tècniques: Cost energètic 881.021 MJ; Emissió de CO2 -13.926 kg; Codi LER 17 02 01; Massa de l'element 10.5 kg; Volum 0.009545 m3
Residus:
- embalatge: re170203 Plàstic; rendiment 0.03 kg

**mt18acc020** U Kit d'encaix per a tarima exterior
Dades tècniques: Cost energètic 0.971 MJ; Emissió de CO2 0.142 kg; Codi LER 17 04 05; Massa de l'element 0.02 kg; Volum 0.00001 m3
Residus:
- embalatge: re150101 Envasos de paper i cartró; rendiment 0.001 kg
